# Straßenmarkierung-Fremdvergabe
Angebotsaufforderung (GAEB DA XML 3.2, DA83)
Projekt: 2026-03
Währung: EUR
Erstellt mit: GXML Toolbox V3.3 R20220330, ORCA AVA 25.0.5 - Starter Edition 25.00.05, 23.04.2026

## Leistungsbeschreibung - Straßenmarkierungsarbeiten
1. Lage der Baustellen
Die ebwo AöR plant die Erneuerung von Straßenmarkierungsarbeiten im Stadtgebiet Worms. Die Maßnahme umfasst folgende Streckenabschnitte:

1.) Cornelius-Heyl-Straße / Neusatz / Willy-Brandt-Ring
Gesamtabschnitt zwischen Gutleutstraße und KVP Andreasstraße

2.) Von-Steuben-Straße
Gesamtabschnitt zwischen KVP Gaustraße und Fahrweg (inkl. Kreuzung Fahrweg / Von-Steuben-Straße)

3.) Alzeyer Straße / Kreuzung Nievergoltstraße
Gesamtabschnitt zwischen Brunnerstraße und Ludwig-Uhland-Straße

4.) B9 / Kreuzung Am Rhein

5.) Ludwigstraße / Ecke Pfauentorstraße
Gesamtabschnitt zwischen Philosophenstraße und Orteingangsschild

6.) Kolpingstraße
Gesamtabschnitt zwischen Zufahrt Rewe/Netto und KVP Horchheimer Straße

2. Art und Umfang der Leistungen / Regelungen
Gegenstand der Ausschreibung sind Straßenmarkierungsarbeiten im Bestand. Hierzu zählen insbesondere die Reinigung und Vorbereitung der Untergründe, das Entfernen bzw. Überarbeiten vorhandener sowie das Aufbringen neuer Markierungen.

Die Leistungen umfassen Längs-, Quer- und Sondermarkierungen sowie Markierungen in Knotenpunkt- und Kreuzungsbereichen. Sämtliche Arbeiten sind vollständig, fachgerecht und dauerhaft auszuführen.

Die Ausführung hat unter Einhaltung der geltenden Richtlinien und anerkannten Regeln der Technik zu erfolgen, insbesondere:

- RMS (Richtlinien für Markierungen auf Straßen)
- ZTV M in der jeweils gültigen Fassung
- ZTV-SA 97/01
- TL M 06
- M VAS 99
- RSA (Richtlinien für die Sicherung von Arbeitsstellen an Straßen)
- ASR (Arbeitsstättenrichtlinien)
- sowie alle einschlägigen DIN- und FGSV-Regelwerke

2.1 Qualifikation des Personals
Markierungsarbeiten dürfen ausschließlich von Unternehmen ausgeführt werden, deren eingesetztes Personal über eine nachweislich ausreichende Fachkunde im Bereich der Fahrbahnmarkierung verfügt.

Der Auftragnehmer hat sicherzustellen, dass bei der Ausführung der Leistungen mindestens eine geschulte und geprüfte Fachkraft für Fahrbahnmarkierungen des eigenen Unternehmens auf der Baustelle anwesend ist. Diese Fachkraft muss ihre Qualifikation durch einen gültigen Lichtbildausweis einer anerkannten, unabhängigen Schulungsinstitution nachweisen können.

Für die Ausführung von endgültigen Markierungen ist der Nachweis der Fachkunde durch die erfolgreiche Teilnahme an einer mindestens zweiwöchigen Lehrveranstaltung (inkl. Abschlussprüfung) bei einer unabhängigen Institution zu erbringen.

2.2 Qualifikation der Unternehmen
Es dürfen nur Unternehmen beauftragt werden, die:

über geeignete Maschinen und Geräte gemäß den Anforderungen der ZTV M verfügen, qualifiziertes Personal gemäß Abschnitt 2.1 einsetzen, sowie die Eigenüberwachung entsprechend den geltenden technischen Regelwerken sicherstellen.

3. Maßgebende Unterlagen und Vorbesprechung
Für die durchzuführenden Markierungsarbeiten liegen keine Markierungspläne vor. Die Ausführung erfolgt nach Anweisung des Straßenbaulastträgers (Stadt Worms, Abteilung 6.6) sowie des Auftraggebers.

Vor Beginn der Arbeiten ist zwingend eine gemeinsame Vorbesprechung mit dem Auftraggeber und dem Straßenbaulastträger durchzuführen. In diesem Termin werden insbesondere Bauablauf, Verkehrsführung, Bauzeiten, Sperrkonzepte sowie die einzelnen Bauabschnitte verbindlich abgestimmt.

Ein Beginn der Arbeiten ohne vorherige Abstimmung ist nicht zulässig.

Des Weiteren ist die Vormarkierung durch den Straßenbaulastträger oder den Auftraggeber abzunehmen. Erst nach erfolgter Freigabe darf mit den Markierungsarbeiten begonnen werden.

4. Verkehrsführung

4.1 Cornelius-Heyl-Straße / Neusatz / Willy-Brandt-Ring
Die Ausführung der Arbeiten erfolgt an zwei Wochenenden unter Vollsperrung:

Wochenende 1: Cornelius-Heyl-Straße zwischen Gutleutstraße und Kolpingstraße
Wochenende 2: Neusatz und Willy-Brandt-Ring zwischen Kolpingstraße und KVP Andreasstraße

Die Verkehrssicherung wird durch den Auftraggeber gestellt und ist nicht Bestandteil der ausgeschriebenen Leistung. Die Abwicklung der Arbeiten muss im Detail im Vorgespräch mit dem Auftraggeber festgelegt werden.

4.2 Von-Steuben-Straße
Die Arbeiten erfolgen unter der Woche und möglichst außerhalb der Hauptverkehrszeiten.

Die Ausführung erfolgt unter Teilsperrung mittels Wanderbaustelle. Für kritische Punkte kann die Von-Steuben-Straße abschnittsweise für max. ca. 3 Stunden voll gesperrt werden. Diese Sperrungen sind ausschließlich in Abstimmung mit dem Auftraggeber umzusetzen. Die Verkehrssicherung ist Bestandteil der ausgeschriebenen Leistung.

Abschnittsbildung für die Vollsperrung:

- Abschnitt 1: Slevogtstraße bis KVP Gaustraße
- Abschnitt 2: Slevogtstraße bis Fahrweg

4.3 Alzeyer Straße / Nievergoltstraße
Die Arbeiten erfolgen unter der Woche und möglichst außerhalb der Hauptverkehrszeiten.

Die Ausführung erfolgt unter Teilsperrung mittels Wanderbaustelle. Im Bereich der Ampelanlage Nievergoltstraße kann für kritische Punkte eine Vollsperrung der Nivergoltstraße für max. 3 Stunden eingerichtet werden. Dies erfolgt ausschließlich in Abstimmung mit dem Auftraggeber. Die Verkehrssicherung ist Bestandteil der ausgeschriebenen Leistung.

4.4 B9 / Kreuzung Am Rhein
Die Ausführung der Arbeiten erfolgt am Wochenende.

Die Arbeiten sind unter Teilsperrung einzelner Fahrstreifen durchzuführen. Für Arbeiten in kritischen Bereichen kann der Verkehr kurzzeitig angehalten werden. Hierdurch kann eine kurzzeitige Vollsperrung einzelner Fahrbahnen erfolgen. Diese darf nur wenige Minuten dauern und ist mit dem Auftraggeber abzustimmen. Die Durchführung dieser Sperrungen ist in die frühen Morgenstunden oder späten Abendstunden des Wochenendes zu legen.
Die Verkehrssicherung ist Bestandteil der ausgeschriebenen Leistung.

4.5 Ludwigstraße / Pfauentorstraße
Die Arbeiten erfolgen unter der Woche und möglichst außerhalb der Hauptverkehrszeiten.

Die Ausführung erfolgt unter Teilsperrung mittels Wanderbaustelle. Für kritische Punkte kann die Ludwigstraße zwischen Pfauentorstraße und Philosophenstraße fahrtrichtungsbezogen für max. ca. 3 Stunden voll gesperrt werden.
Die Verkehrssicherung ist Bestandteil der ausgeschriebenen Leistung.

4.6 Kolpingstraße
Die Arbeiten erfolgen am Wochenende.

Die Zufahrt zum Rewe- und Netto-Markt ist jederzeit sicherzustellen.

Die Ausführung erfolgt unter Teilsperrung mittels Wanderbaustelle. Für kritische Punkte kann je Fahrtrichtung eine Vollsperrung für max. ca. 3 Stunden erfolgen. Diese ist mit dem Auftraggeber abzustimmen.
Die Verkehrssicherung ist Bestandteil der ausgeschriebenen Leistung.

5. Verkehrsrechtliche Anordnungen
Der Auftragnehmer hat für alle Maßnahmen eine verkehrsrechtliche Anordnung bei der zuständigen Straßenverkehrsbehörde zu beantragen. Hiervon ausgeschlossen ist die Verkehrssicherung, welche durch den Auftraggeber gestellt wird.

Hierzu sind entsprechende Verkehrszeichenpläne zu erstellen und einzureichen. Der erforderliche Vorlauf beträgt mindestens 4 Wochen vor Ausführungsbeginn.

Die Bestimmungen des FStrG, der StVO sowie der VwV-StVO sind einzuhalten. Ebenso sind die ZTV-SA sowie die RSA verbindlich anzuwenden.

Bei öffentlichen Verkehrswegen, die für Umleitungen genutzt werden, ist - auch bei kurzfristiger Nutzung - das Einvernehmen mit dem jeweiligen Eigentümer sowie der Straßenverkehrsbehörde herzustellen.

Die Erschließung der Baustelle erfolgt über das öffentliche Straßennetz.

Die Genehmigung zur Nutzung klassifizierter Straßen ist durch den Auftragnehmer vor Beginn der Arbeiten einzuholen. Durch die Nutzung entstehende Schäden sind auf eigene Kosten zu beseitigen.

Beschränkungen im Gemeingebrauch berechtigen nicht zu Nachforderungen.

6. Ver- und Entsorgung
Die Beschaffung von Wasser, die Herstellung von Stromanschlüssen sowie die Entsorgung von Abwasser obliegen dem Auftragnehmer und sind in die Einheitspreise einzukalkulieren.

7. Lager- und Arbeitsflächen
Es stehen ausschließlich die ausgewiesenen Bauflächen zur Verfügung. Weitere Lagerflächen sind durch den Auftragnehmer selbst zu organisieren.

Grünflächen dürfen nur nach schriftlicher Genehmigung der Stadt Worms, Bereich 6, Abteilung 6.7 Grünflächen und Gewässer, genutzt werden. Eine Nutzung ohne Genehmigung ist unzulässig.

Das Lagern von Materialien und Geräten in Seitenräumen neben unter Verkehr stehenden Strecken ist nicht gestattet.

8. Sauberkeit und Verkehr
Verschmutzungen auf öffentlichen Verkehrsflächen, die durch die Baumaßnahme entstehen, sind vom Auftragnehmer unverzüglich - gegebenenfalls mehrfach täglich - zu beseitigen.

Die Kosten hierfür sind in die Einheitspreise einzukalkulieren.

9. Bauablauf
Die Reihenfolge der Arbeiten wird grundsätzlich vom Auftragnehmer festgelegt, ist jedoch mit dem Auftraggeber abzustimmen und bedarf dessen Zustimmung.

Für die Durchführung ist ein Bauzeitenplan zu erstellen und vor Beginn der Arbeiten zur Freigabe vorzulegen.

10. Ausführungszeitraum
Alle Arbeiten sind bis spätestens Ende Oktober 2026 abzuschließen, sofern keine abweichende schriftliche Zustimmung des Auftraggebers erfolgt.

11. Mehrkosten
Mehrkosten durch Stillstandzeiten, Verkehrsführung, Auf- und Abbau von Verkehrssicherungseinrichtungen sowie den An- und Abtransport von Geräten werden nicht gesondert vergütet.

Diese sind ebenso wie absehbare Lohnerhöhungen und Mehraufwendungen für Arbeiten unter Verkehr in die Einheitspreise einzukalkulieren.

12. Abfälle
Alle durch die Baumaßnahme entstehenden Abfälle sind gemäß den gesetzlichen Vorschriften fachgerecht und ohne gesonderte Vergütung zu entsorgen.

Die Kosten hierfür sind in die Einheitspreise einzukalkulieren.

13. Wertungskriterien

13.1 Preis
Wertungskriterium ist zu 100 % der Preis.

13.2 Qualität
Der Auftraggeber erwartet eine hohe und überdurchschnittliche Ausführungsqualität.

Für die Auftragserteilung kommen ausschließlich leistungsfähige Unternehmen in Betracht, die vergleichbare Maßnahmen erfolgreich durchgeführt haben.

Die Eignung der Bieter wurde durch den Auftraggeber im Vorfeld geprüft. Es sind daher keine zusätzlichen Referenzen oder Eignungsnachweise vorzulegen.

## 02 Straßenmarkierungsarbeiten Stadtgebiet Worms

### Titel 01 Cornelius-Heyl-Straße / Willy Brandt-Rind

**01.1 Wochenend- und Arbeiten außerhalb der Regelarbeitszeit**
Ausführung von Straßenmarkierungsarbeiten einschließlich aller Nebenleistungen an Wochenenden (Samstag und Sonntag) sowie außerhalb der üblichen Arbeitszeiten.

Die Leistung umfasst sämtliche Mehraufwendungen, die durch Arbeiten außerhalb der Regelarbeitszeit entstehen, insbesondere:

Personalkosten einschließlich Zuschläge
organisatorischer Mehraufwand
ggf. verlängerte Vorhaltezeiten von Geräten und Verkehrssicherung
Anpassung der Bauabläufe

Die Arbeiten sind entsprechend den Vorgaben der Baubeschreibung sowie in Abstimmung mit dem Auftraggeber durchzuführen.

Sämtliche durch Wochenend- und Randzeitenarbeit entstehenden Mehrkosten sind mit dieser Position abgegolten. Weitere Zuschläge oder zusätzliche Vergütungen hierfür werden nicht gewährt.

Die Position ist nur für die tatsächlich angeordneten bzw. abgestimmten Arbeiten außerhalb der Regelarbeitszeit anzusetzen.
Menge: 2,000 St

**01.2 Baustelleneinrichtung**
*** Pauschalposition
Einrichtung, Abbau und Vorhaltung der Baustelleneinrichtung.
Transport aller Maschinen und Materialien, die zur vertragsmäßigen Durchführung der Markierungsleistung erforderlich sind.
Menge: 1,000 psch

**01.3 Vormarkierung herstellen**
Vormarkierung für alle Strichmarkierungen in Silber herstellen.
Dazugehörige Fläche sofern erforderlich reinigen und zur Markierung vorbereiten.
Abgerechnet wird nach Meter der Vormarkierung
Menge: 2000,000 m

**01.4 Flächenmarkierung "Radweg", rot**
Flächenmarkierung für Radwege an Querungsstellen oder Einmündungen herstellen.
Losen Schmutz von zu markierender Fläche entfernen.
Abgerechnet wird nach bedeckter Fläche
Markierungszeichen = rote 2 Komponentenhaltige reibeplastische Masse
Markierung ohne Vormarkierung
Schichtdicke gem. der zur Zeit gültigen ZTV M
Typ II Markierungssystem
Mit groben Nachstreumitteln
Farbton: Verkehrsrot - RAL 3020
Verkehrskalsse = P6
Markierung auf Asphaltbeton
Menge: 100,000 m²

**01.5 Breitstrich 25 cm, Sperrfläche**
Längsmarkierung Typ II herstellen. Losen Schmutz von zu markierender Fläche entfernen.
Abgerechnet wir der markierte Strich.
Markierung Sperrfläche
Strich ohne Vormarkierung
Strichbreite = 25 cm durchgehend
Markierungsstoffart = thermoplastische Dickschicht Markierung
Typ II als Glattstrich
Mit groben Nachstreumitteln
Verkehrsklasse = P6
Überrollbarkeitsklasse T3
Markierung auf Asphaltbeton
Menge: 160,000 m

**01.6 Fußgänger Furt 12 cm breit**
Quermarkierung Typ II herstellen. Losen Schmutz von zu markierender Fläche entfernen.
Abgerechnet wird der markierte Strich
Strich ohne Vormarkierung
Strichbreite = 12 cm
Strich / Lücke: 50 cm / 20 cm
Markierungsstoffart = thermoplastische Dickschicht Markierung
Typ II als Glattstrich
Mit groben Nachstreumitteln.
Verkehrsklasse = P6
Überrollbarkeitsklasse T3
Markierung auf Asphaltbeton.
Menge: 70,000 m

**01.7 Schmalstrich 12 cm, Strich / Lücke (1:1)**
Längsmarkierung Typ II herstellen. Losen Schmutz von zu markierender Fläche entfernen.
Abgerechnet wird der markierte Strich.
(Längsmarkierung Radfahrer)
Strich ohne Vormarkierung.
Strichbreite = 12 cm, unterbrochen
Strich / Lücke: 1:1
Markierungsstoffart = thermoplastische Dickschicht Markierung
Typ II als Glattstrich
Mit groben Nachstreumitteln
Verkehrsklasse = P6
Überrollbarkeitsklasse T3
Markierung auf Asphaltbeton
Menge: 230,000 m

**01.8 Haltelinie**
Quermarkierung Typ II herstellen. Losen Schmutz von zu markierender Fläche entfernen.
Abgerechnet wird der markierte Strich
Strich ohne Vormarkierung
Strichbreite = 50 cm durchgehend
Markierungsstoffart = thermoplastische Dickschicht Markierung
Typ II als Glattstrich
Mit groben Nachstreumitteln
Verkehrsklasse = P 6
Überrollbarkeitsklasse T3
Markierung auf Asphaltbeton
Menge: 50,000 m

**01.9 Wartelinie**
Quermarkierung Typ II herstellen. Losen Schmutz von zu markierender Fläche entfernen.
Abgerechnet wird der markierte Strich
Strich ohne Vormarkierung
Strichbreite = 50 cm
Strich / Lücke: 50 cm / 25 cm
Markierungsstoffart = thermoplastische Dickschicht Markierung
Typ II als Glattstrich
Mit groben Nachstreumitteln
Verkehrsklasse = P6
Überrollbarkeitsklasse T3
Markierung auf Asphaltbeton
Menge: 5,000 m

**01.10 Rad Fuhrt 25 cm breit**
Quermarkierung Typ II herstellen. Losen Schmutz von zu markierender Fläche entfernen.
Abgerechnet wird der markierte Strich
Strich ohne Vormarkierung
Strichbreite = 25 cm
Strich / Lücke: 50 cm / 20 cm
Markierungsstoffart = thermoplastische Dickschicht Markierung
Typ II als Glattstrich
Mit groben Nachstreumitteln.
Verkehrsklasse = P6
Überrollbarkeitsklasse T3
Markierung auf Asphaltbeton
Menge: 90,000 m

**01.11 Breitstrich 25 cm, Strich / Lücke (1:1)**
Längsmarkierung Typ II herstellen. Losen Schmutz von zu markierender Fläche entfernen.
Abgerechnet wird der markierte Strich.
Strich ohne Vormarkierung.
Strichbreite = 25 cm, unterbrochen
Strich / Lücke: 1:1
Markierungsstoffart = thermoplastische Dickschicht Markierung
Typ II als Glattstrich
Mit groben Nachstreumitteln
Verkehrsklasse = P6
Überrollbarkeitsklasse T3
Markierung auf Asphaltbeton
Menge: 90,000 m

**01.12 Schmalstrich 12 cm, Strich / Lücke (1:1)**
Längsmarkierung Typ II herstellen.
Losen Schmutz von zu markierender Fläche entfernen.
Abgerechnet wird der markierte Strich
Strich ohne Vormarkierung
Strichbreite = 12 cm
Strich / Lücke: 1:1
Markierungsstoffart = thermoplastische Dickschicht Markierung
Typ II als Glattstrich
Mit groben Nachstreumitteln.
Verkehrsklasse = P 6
Überrollbarkeitsklasse T3
Markierung auf Asphaltbeton
Menge: 250,000 m

**01.13 Schmalstrich 12 cm, durchgehend**
Längsmarkierung Typ II einschl. evtl. Sperrflächenumrandung herstellen. Losen Schmutz von zu markierender Fläche entfernen.
Abgerechnet wird der markierte Strich
Strich ohne Vormarkierung
Strichbreite = 12 cm durchgehend
Markierungsstoffart = thermoplastische Dickschicht Markierung
Typ II als Glattstrich
Mit groben Nachstreumitteln.
Verkehrsklasse = P6
Überrollbarkeitsklasse T3
Markierung auf Asphaltbeton
Menge: 940,000 m

**01.14 Zebrastreifen**
Längsmarkierung Typ II für Zebrastreifen herstellen. Losen Schmutz von zu markierender Fläche entfernen.
Abgerechnet wird der markierte Strich.
Strich ohne Vormarkierung
Strichbreite = 50 cm durchgehend
Markierungsstoffart = thermoplastische Dickschicht Markierung
Typ II als Glattstrich
Mit groben Nachstreumitteln
Verkehrsklasse = P6
Überrollbarkeitsklasse T3
Markierung auf Asphaltbeton
Menge: 70,000 m

**01.15 Geradeauspfeil 1 m**
Pfeilmarkierung Typ II herstellen. Schmutz von zu markierender Fläche entfernen.
Markierungszeichen = Pfeil geradeaus für Radfahrer
Pfeilzeichen ohne Vormarkierung
Länge = 1 m
Markierungsstoffart = Kaltplastikmasse zum Aufbrennen
Mit groben Nachstreumitteln
Verkehrsklasse = P6
Überrollbarkeitsklasse T3
Markierung auf Asphaltbeton
Menge: 6,000 St

**01.16 Ziffer / Buchstaben 4 m**
Sonstiges Markierungszeichen Typ II gemäß RMS herstellen.
Losen Schmutz von zu markierender Fläche entfernen.
Abgerechnet wird je Ziffer oder Buchstabe
Markierungszeichen = Ziffer oder Buchstabe (30-Zonen oder BUS-Haltestellen)
Markierung ohne Vormarkierung
Markierungsstoffart = Kaltplastikmasse
Mit groben Nachstreumitteln
Verkehrsklasse = P6
Markierung auf Asphaltbeton
Menge: 3,000 St

**01.17 Fahrrad Piktogramm 800x900 mm**
Sonstiges Markierungszeichen Typ II gemäß RMS herstellen.
Losen Schmutz von zu markierender Fläche entfernen.
Markierungszeichen = Fahrradpiktogramm Größe 800 x 900 mm
Markierung ohne Vormarkierung
Markierungsstoffart = Kaltplastikmasse
Mit groben Nachstreumitteln
Verkehrsklasse = P6
Markierung auf Asphaltbeton
Menge: 13,000 St

**01.18 Fahrradpiktogramm 1000 x 1300 mm**
Sonstiges Markierungszeichen Typ II gemäß RMS herstellen.
Losen Schmutz von zu markierender Fläche entfernen.
Markierungszeichen = Fahrradpiktogramm Größe 1000 x 1300 mm
Markierung ohne Vormarkierung
Markierungsstoffart = Kaltplastikmasse
Mit groben Nachstreumitteln
Verkehrsklasse = P6
Markierung auf Asphaltbeton
Menge: 10,000 St

**01.19 Mischpfeil**
Mischpfeilmarkierung Typ II herstellen. Losen Schmutz von zu markierender Fläche entfernen.
Markierungszeichen = Mischpfeil (geradeaus und eine Abiegerichtung)
Pfeilzeichen ohne Vormarkierung
Länge = 5 m
Markierungsstoffart = Kaltplastikmasse zum Aufbrennen
Mit groben Nachstreumitteln
Verkehrsklasse = P6
Überrollbarkeitsklasse T3
Markierung auf Asphaltbeton
Menge: 5,000 St

**01.20 Abbiegepfeil**
Pfeilmarkierung Typ II herstellen. Losen Schmutz von zu markierender Fläche entfernen.
Markierungszeichen = Abbiegepfeil (rechts oder links)
Pfeilzeichen ohne Vormarkierung
Länge = 5 m
Markierungsstoffart = Kaltplastikmasse zum Aufbrennen
Mit groben Nachstreumitteln
Verkehrsklasse = P6
Überrollbarkeitsklasse T3
Markierung auf Asphaltbeton
Menge: 23,000 St

**01.21 Geradeauspfeil 5 m**
Pfeilmarkierung Typ II herstellen. Losen Schmutz von zu markierender Fläche entfernen.
Markierungszeichen = Pfeil geradeaus
Pfeilzeichen ohne Vormarkierung
Länge = 5m
Markierungsstoffart = Kaltplastikmasse zum Aufbrennen
Mit groben Nachstreumitteln
Verkehrsklasse = P6
Überrollbarkeitsklasse T3
Markierung auf Asphaltbeton
Menge: 14,000 St

**01.22 Demarkierung**
Markierung auf Wunsch des AG mittels Feinfräße oder durch einen Wasserhochdruckstrahl entfernen.

Position beinhaltet Längs- und Quermarkierungen sowie Pfeile, Buchstaben, Ziffern und Piktogramm aus Plastikmasse oder Farbmarkierung.
Abgerechnet wird die entfernte markierte Fläche, bzw. bei Buchstaben o.ä. die Fläche des kleinsten umschließenden Rechtecks.
Markierungsabfall aufnehmen und der Verwertung nach Wahl des AN zuführen.
Menge: 20,000 m²

### Titel 02 Von-Steuben-Straße, zw. Gaustraße - Fahrweg

**02.1 Verkehrssicherung Vollsperrung**
Verkehrssicherung für Vollsperrungen herstellen, vorhalten und räumen:

Liefern, Aufbauen, Vorhalten und Abbauen der Verkehrssicherung für Vollsperrungen gemäß verkehrsrechtlicher Anordnung.

Die Ausführung erfolgt entsprechend RSA und ZTV-SA.

Die Leistung umfasst insbesondere:
- Absperrung der betroffenen Fahrbahnabschnitte mittels Absperrschranken
- Aufstellen von roten Warnleuchten
- Aufstellen der Verkehrszeichen VZ 250 (Verbot für Fahrzeuge aller Art)
- Sicherstellung einer eindeutigen und verkehrssicheren Absperrung

Bei kurzzeitigen Vollsperrungen (bis ca. 3 Stunden) ist keine Umleitungsbeschilderung erforderlich.

Die Erstellung der Verkehrszeichenpläne sowie die Beantragung und Einholung der verkehrsrechtlichen Anordnung sind Bestandteil dieser Position.
Sämtliche hierfür anfallenden Kosten sind in den Einheitspreis einzukalkulieren.

Die Maßnahmen sind in enger Abstimmung mit dem Auftraggeber umzusetzen und zeitlich auf das notwendige Minimum zu beschränken.
Menge: 2,000 St

**02.2 Verkehrssicherung Wanderbaustelle**
*** Pauschalposition
Verkehrssicherung für Arbeiten unter Teilsperrung (Wanderbaustelle) herstellen, vorhalten und räumen:

Liefern, Aufbauen, Vorhalten, Umsetzen und Abbauen der vollständigen Verkehrssicherung für Straßenmarkierungsarbeiten unter Teilsperrung als Wanderbaustelle gemäß verkehrsrechtlicher Anordnung.

Die Verkehrssicherung ist entsprechend den geltenden Regelwerken (insbesondere RSA und ZTV-SA) auszuführen und während der gesamten Bauzeit zu unterhalten, regelmäßig zu kontrollieren und bei Bedarf anzupassen.

Die Leistung umfasst insbesondere:
- Einrichtung und Betrieb einer Wanderbaustelle
- Verkehrsführung unter Aufrechterhaltung des Verkehrs
- Aufstellen, Umsetzen und Vorhalten aller erforderlichen Verkehrszeichen, Leitbaken, Absperreinrichtungen und fahrbaren Absperrtafeln
- Sicherstellung der Verkehrssicherheit für alle Verkehrsteilnehmer
- Durchführung regelmäßiger Kontrollen und Wartung der Verkehrssicherung

Die Erstellung der Verkehrszeichenpläne sowie die Beantragung und Einholung der verkehrsrechtlichen Anordnung sind Bestandteil dieser Position.
Sämtliche hierfür anfallenden Kosten sind in den Einheitspreis einzukalkulieren.

Die Abstimmung mit dem Auftraggeber sowie die Umsetzung entsprechend der verkehrsrechtlichen Anordnung sind Bestandteil der Leistung.
Menge: 1,000 psch

**02.3 Baustelleneinrichtung**
*** Pauschalposition
Einrichtung, Abbau und Vorhaltung der Baustelleneinrichtung.
Transport aller Maschinen und Materialien, die zur vertragsmäßigen Durchführung der Markierungsleistung erforderlich sind.
Menge: 1,000 psch

**02.4 Vormarkierung herstellen**
Vormarkierung für alle Strichmarkierungen in Silber herstellen.
Dazugehörige Fläche sofern erforderlich reinigen und zur Markierung vorbereiten.
Abgerechnet wird nach Meter der Vormarkierung
Menge: 3000,000 m

**02.5 Mischpfeil**
Mischpfeilmarkierung Typ II herstellen. Losen Schmutz von zu markierender Fläche entfernen.
Markierungszeichen = Mischpfeil (geradeaus und eine Abiegerichtung)
Pfeilzeichen ohne Vormarkierung
Länge = 5 m
Markierungsstoffart = Kaltplastikmasse zum Aufbrennen
Mit groben Nachstreumitteln
Verkehrsklasse = P6
Überrollbarkeitsklasse T3
Markierung auf Asphaltbeton
Menge: 1,000 St

**02.6 Abbiegepfeil**
Pfeilmarkierung Typ II herstellen. Losen Schmutz von zu markierender Fläche entfernen.
Markierungszeichen = Abbiegepfeil (rechts oder links)
Pfeilzeichen ohne Vormarkierung
Länge = 5 m
Markierungsstoffart = Kaltplastikmasse zum Aufbrennen
Mit groben Nachstreumitteln
Verkehrsklasse = P6
Überrollbarkeitsklasse T3
Markierung auf Asphaltbeton
Menge: 17,000 St

**02.7 Geradeauspfeil 5 m**
Pfeilmarkierung Typ II herstellen. Losen Schmutz von zu markierender Fläche entfernen.
Markierungszeichen = Pfeil geradeaus
Pfeilzeichen ohne Vormarkierung
Länge = 5m
Markierungsstoffart = Kaltplastikmasse zum Aufbrennen
Mit groben Nachstreumitteln
Verkehrsklasse = P6
Überrollbarkeitsklasse T3
Markierung auf Asphaltbeton
Menge: 12,000 St

**02.8 Vorankündigungspfeil 5 m**
Pfeilmarkierung Typ II herstellen. Losen Schmutz von zu markierender Fläche entfernen.
Markierungszeichen = Vorankündigungspfeil (links und rechts)
Pfeilzeichen ohne Vormarkierung
Länge = 5m
Markierungsstoffart = Kaltplastikmasse zum Aufbrennen
Mit groben Nachstreumitteln
Verkehrsklasse = P6
Überrollbarkeitsklasse T3
Markierung auf Asphaltbeton
Menge: 6,000 St

**02.9 Breitstrich 25 cm, Sperrfläche**
Längsmarkierung Typ II herstellen. Losen Schmutz von zu markierender Fläche entfernen.
Abgerechnet wir der markierte Strich.
Markierung Sperrfläche
Strich ohne Vormarkierung
Strichbreite = 25 cm durchgehend
Markierungsstoffart = thermoplastische Dickschicht Markierung
Typ II als Glattstrich
Mit groben Nachstreumitteln
Verkehrsklasse = P6
Überrollbarkeitsklasse T3
Markierung auf Asphaltbeton
Menge: 50,000 m

**02.10 Breitstrich 50 cm, Sperrfläche**
Längsmarkierung Typ II herstellen. Losen Schmutz von zu markierender Fläche entfernen.
Abgerechnet wir der markierte Strich.
Markierung Sperrfläche
Strich ohne Vormarkierung
Strichbreite = 50 cm durchgehend
Markierungsstoffart = thermoplastische Dickschicht Markierung
Typ II als Glattstrich
Mit groben Nachstreumitteln
Verkehrsklasse = P6
Überrollbarkeitsklasse T3
Markierung auf Asphaltbeton
Menge: 200,000 m

**02.11 Wartelinie**
Quermarkierung Typ II herstellen. Losen Schmutz von zu markierender Fläche entfernen.
Abgerechnet wird der markierte Strich
Strich ohne Vormarkierung
Strichbreite = 50 cm
Strich / Lücke: 50 cm / 25 cm
Markierungsstoffart = thermoplastische Dickschicht Markierung
Typ II als Glattstrich
Mit groben Nachstreumitteln
Verkehrsklasse = P6
Überrollbarkeitsklasse T3
Markierung auf Asphaltbeton
Menge: 6,000 m

**02.12 Breitstrich 25 cm, Strich / Lücke**
Längsmarkierung Typ II herstellen. Losen Schmutz von zu markierender Fläche entfernen.
Abgerechnet wird der markierte Strich.
Strich ohne Vormarkierung.
Strichbreite = 25 cm, unterbrochen
Strich / Lücke: 1:1
Markierungsstoffart = thermoplastische Dickschicht Markierung
Typ II als Glattstrich
Mit groben Nachstreumitteln
Verkehrsklasse = P6
Überrollbarkeitsklasse T3
Markierung auf Asphaltbeton
Menge: 70,000 m

**02.13 Schmalstrich 12 cm, Strich / Lücke (1:1)**
Längsmarkierung Typ II herstellen.
Losen Schmutz von zu markierender Fläche entfernen.
Abgerechnet wird der markierte Strich
Strich ohne Vormarkierung
Strichbreite = 12 cm
Strich / Lücke: 1:1
Markierungsstoffart = thermoplastische Dickschicht Markierung
Typ II als Glattstrich
Mit groben Nachstreumitteln.
Verkehrsklasse = P 6
Überrollbarkeitsklasse T3
Markierung auf Asphaltbeton
Menge: 180,000 m

**02.14 Schmalstrich 12 cm, Strich / Lücke (2:1)**
Längsmarkierung Typ II herstellen.
Losen Schmutz von zu markierender Fläche entfernen.
Abgerechnet wird der markierte Strich
Strich ohne Vormarkierung
Strichbreite = 12 cm
Strich / Lücke: 1:1
Markierungsstoffart = thermoplastische Dickschicht Markierung
Typ II als Glattstrich
Mit groben Nachstreumitteln.
Verkehrsklasse = P 6
Überrollbarkeitsklasse T3
Markierung auf Asphaltbeton
Menge: 120,000 m

**02.15 Schmalstrich 12 cm, durchgehend**
Längsmarkierung Typ II einschl. evtl. Sperrflächenumrandung herstellen. Losen Schmutz von zu markierender Fläche entfernen.
Abgerechnet wird der markierte Strich
Strich ohne Vormarkierung
Strichbreite = 12 cm durchgehend
Markierungsstoffart = thermoplastische Dickschicht Markierung
Typ II als Glattstrich
Mit groben Nachstreumitteln.
Verkehrsklasse = P6
Überrollbarkeitsklasse T3
Markierung auf Asphaltbeton
Menge: 2200,000 m

**02.16 Haltelinie**
Quermarkierung Typ II herstellen. Losen Schmutz von zu markierender Fläche entfernen.
Abgerechnet wird der markierte Strich
Strich ohne Vormarkierung
Strichbreite = 50 cm durchgehend
Markierungsstoffart = thermoplastische Dickschicht Markierung
Typ II als Glattstrich
Mit groben Nachstreumitteln
Verkehrsklasse = P 6
Überrollbarkeitsklasse T3
Markierung auf Asphaltbeton
Menge: 20,000 m

**02.17 Fußgänger Furt 12 cm breit**
Quermarkierung Typ II herstellen. Losen Schmutz von zu markierender Fläche entfernen.
Abgerechnet wird der markierte Strich
Strich ohne Vormarkierung
Strichbreite = 12 cm
Strich / Lücke: 50 cm / 20 cm
Markierungsstoffart = thermoplastische Dickschicht Markierung
Typ II als Glattstrich
Mit groben Nachstreumitteln.
Verkehrsklasse = P6
Überrollbarkeitsklasse T3
Markierung auf Asphaltbeton.
Menge: 15,000 m

**02.18 Demarkierung**
Markierung auf Wunsch des AG mittels Feinfräße oder durch einen Wasserhochdruckstrahl entfernen.

Position beinhaltet Längs- und Quermarkierungen sowie Pfeile, Buchstaben, Ziffern und Piktogramm aus Plastikmasse oder Farbmarkierung.
Abgerechnet wird die entfernte markierte Fläche, bzw. bei Buchstaben o.ä. die Fläche des kleinsten umschließenden Rechtecks.
Markierungsabfall aufnehmen und der Verwertung nach Wahl des AN zuführen.
Menge: 20,000 m²

### Titel 03 Alzeyer Straße / Ecke Nievergoltstraße

**03.1 Verkehrssicherung Vollsperrung**
Verkehrssicherung für Vollsperrungen herstellen, vorhalten und räumen:

Liefern, Aufbauen, Vorhalten und Abbauen der Verkehrssicherung für Vollsperrungen gemäß verkehrsrechtlicher Anordnung.

Die Ausführung erfolgt entsprechend RSA und ZTV-SA.

Die Leistung umfasst insbesondere:
- Absperrung der betroffenen Fahrbahnabschnitte mittels Absperrschranken
- Aufstellen von roten Warnleuchten
- Aufstellen der Verkehrszeichen VZ 250 (Verbot für Fahrzeuge aller Art)
- Sicherstellung einer eindeutigen und verkehrssicheren Absperrung

Bei kurzzeitigen Vollsperrungen (bis ca. 3 Stunden) ist keine Umleitungsbeschilderung erforderlich.

Die Erstellung der Verkehrszeichenpläne sowie die Beantragung und Einholung der verkehrsrechtlichen Anordnung sind Bestandteil dieser Position.
Sämtliche hierfür anfallenden Kosten sind in den Einheitspreis einzukalkulieren.

Die Maßnahmen sind in enger Abstimmung mit dem Auftraggeber umzusetzen und zeitlich auf das notwendige Minimum zu beschränken.
Menge: 1,000 St

**03.2 Baustelleneinrichtung**
*** Pauschalposition
Einrichtung, Abbau und Vorhaltung der Baustelleneinrichtung.
Transport aller Maschinen und Materialien, die zur vertragsmäßigen Durchführung der Markierungsleistung erforderlich sind.
Menge: 1,000 psch

**03.3 Verkehrssicherung Wanderbaustelle**
*** Pauschalposition
Verkehrssicherung für Arbeiten unter Teilsperrung (Wanderbaustelle) herstellen, vorhalten und räumen:

Liefern, Aufbauen, Vorhalten, Umsetzen und Abbauen der vollständigen Verkehrssicherung für Straßenmarkierungsarbeiten unter Teilsperrung als Wanderbaustelle gemäß verkehrsrechtlicher Anordnung.

Die Verkehrssicherung ist entsprechend den geltenden Regelwerken (insbesondere RSA und ZTV-SA) auszuführen und während der gesamten Bauzeit zu unterhalten, regelmäßig zu kontrollieren und bei Bedarf anzupassen.

Die Leistung umfasst insbesondere:
- Einrichtung und Betrieb einer Wanderbaustelle
- Verkehrsführung unter Aufrechterhaltung des Verkehrs
- Aufstellen, Umsetzen und Vorhalten aller erforderlichen Verkehrszeichen, Leitbaken, Absperreinrichtungen und fahrbaren Absperrtafeln
- Sicherstellung der Verkehrssicherheit für alle Verkehrsteilnehmer
- Durchführung regelmäßiger Kontrollen und Wartung der Verkehrssicherung

Die Erstellung der Verkehrszeichenpläne sowie die Beantragung und Einholung der verkehrsrechtlichen Anordnung sind Bestandteil dieser Position.
Sämtliche hierfür anfallenden Kosten sind in den Einheitspreis einzukalkulieren.

Die Abstimmung mit dem Auftraggeber sowie die Umsetzung entsprechend der verkehrsrechtlichen Anordnung sind Bestandteil der Leistung.
Menge: 1,000 psch

**03.4 Vormarkierung herstellen**
Vormarkierung für alle Strichmarkierungen in Silber herstellen.
Dazugehörige Fläche sofern erforderlich reinigen und zur Markierung vorbereiten.
Abgerechnet wird nach Meter der Vormarkierung
Menge: 500,000 m

**03.5 Rad Fuhrt 25 cm breit**
Quermarkierung Typ II herstellen. Losen Schmutz von zu markierender Fläche entfernen.
Abgerechnet wird der markierte Strich
Strich ohne Vormarkierung
Strichbreite = 25 cm
Strich / Lücke: 50 cm / 20 cm
Markierungsstoffart = thermoplastische Dickschicht Markierung
Typ II als Glattstrich
Mit groben Nachstreumitteln.
Verkehrsklasse = P6
Überrollbarkeitsklasse T3
Markierung auf Asphaltbeton
Menge: 40,000 m

**03.6 Fußgänger Furt 12 cm breit**
Quermarkierung Typ II herstellen. Losen Schmutz von zu markierender Fläche entfernen.
Abgerechnet wird der markierte Strich
Strich ohne Vormarkierung
Strichbreite = 12 cm
Strich / Lücke: 50 cm / 20 cm
Markierungsstoffart = thermoplastische Dickschicht Markierung
Typ II als Glattstrich
Mit groben Nachstreumitteln.
Verkehrsklasse = P6
Überrollbarkeitsklasse T3
Markierung auf Asphaltbeton.
Menge: 55,000 m

**03.7 Schmalstrich 12 cm, Strich / Lücke (1:1)**
Längsmarkierung Typ II herstellen. Losen Schmutz von zu markierender Fläche entfernen.
Abgerechnet wird der markierte Strich.
(Längsmarkierung Radfahrer)
Strich ohne Vormarkierung.
Strichbreite = 12 cm, unterbrochen
Strich / Lücke: 1:1
Markierungsstoffart = thermoplastische Dickschicht Markierung
Typ II als Glattstrich
Mit groben Nachstreumitteln
Verkehrsklasse = P6
Überrollbarkeitsklasse T3
Markierung auf Asphaltbeton
Menge: 110,000 m

**03.8 Haltelinie**
Quermarkierung Typ II herstellen. Losen Schmutz von zu markierender Fläche entfernen.
Abgerechnet wird der markierte Strich
Strich ohne Vormarkierung
Strichbreite = 50 cm durchgehend
Markierungsstoffart = thermoplastische Dickschicht Markierung
Typ II als Glattstrich
Mit groben Nachstreumitteln
Verkehrsklasse = P 6
Überrollbarkeitsklasse T3
Markierung auf Asphaltbeton
Menge: 20,000 m

**03.9 Breitstrich 25 cm, Strich / Lücke (1:1)**
Längsmarkierung Typ II herstellen. Losen Schmutz von zu markierender Fläche entfernen.
Abgerechnet wird der markierte Strich.
Strich ohne Vormarkierung.
Strichbreite = 25 cm, unterbrochen
Strich / Lücke: 1:1
Markierungsstoffart = thermoplastische Dickschicht Markierung
Typ II als Glattstrich
Mit groben Nachstreumitteln
Verkehrsklasse = P6
Überrollbarkeitsklasse T3
Markierung auf Asphaltbeton
Menge: 20,000 m

**03.10 Schmalstrich 12 cm, Strich / Lücke (1:1)**
Längsmarkierung Typ II herstellen.
Losen Schmutz von zu markierender Fläche entfernen.
Abgerechnet wird der markierte Strich
Strich ohne Vormarkierung
Strichbreite = 12 cm
Strich / Lücke: 1:1
Markierungsstoffart = thermoplastische Dickschicht Markierung
Typ II als Glattstrich
Mit groben Nachstreumitteln.
Verkehrsklasse = P 6
Überrollbarkeitsklasse T3
Markierung auf Asphaltbeton
Menge: 160,000 m

**03.11 Schmalstrich 12 cm, durchgehend**
Längsmarkierung Typ II einschl. evtl. Sperrflächenumrandung herstellen. Losen Schmutz von zu markierender Fläche entfernen.
Abgerechnet wird der markierte Strich
Strich ohne Vormarkierung
Strichbreite = 12 cm durchgehend
Markierungsstoffart = thermoplastische Dickschicht Markierung
Typ II als Glattstrich
Mit groben Nachstreumitteln.
Verkehrsklasse = P6
Überrollbarkeitsklasse T3
Markierung auf Asphaltbeton
Menge: 120,000 m

**03.12 Fahrradpiktogramm 1000 x 1300 mm**
Sonstiges Markierungszeichen Typ II gemäß RMS herstellen.
Losen Schmutz von zu markierender Fläche entfernen.
Markierungszeichen = Fahrradpiktogramm Größe 1000 x 1300 mm
Markierung ohne Vormarkierung
Markierungsstoffart = Kaltplastikmasse
Mit groben Nachstreumitteln
Verkehrsklasse = P6
Markierung auf Asphaltbeton
Menge: 5,000 St

**03.13 Mischpfeil**
Mischpfeilmarkierung Typ II herstellen. Losen Schmutz von zu markierender Fläche entfernen.
Markierungszeichen = Mischpfeil (geradeaus und eine Abiegerichtung)
Pfeilzeichen ohne Vormarkierung
Länge = 5 m
Markierungsstoffart = Kaltplastikmasse zum Aufbrennen
Mit groben Nachstreumitteln
Verkehrsklasse = P6
Überrollbarkeitsklasse T3
Markierung auf Asphaltbeton
Menge: 5,000 St

**03.14 Abbiegepfeil**
Pfeilmarkierung Typ II herstellen. Losen Schmutz von zu markierender Fläche entfernen.
Markierungszeichen = Abbiegepfeil (rechts oder links)
Pfeilzeichen ohne Vormarkierung
Länge = 5 m
Markierungsstoffart = Kaltplastikmasse zum Aufbrennen
Mit groben Nachstreumitteln
Verkehrsklasse = P6
Überrollbarkeitsklasse T3
Markierung auf Asphaltbeton
Menge: 5,000 St

**03.15 Geradeauspfeil 5 m**
Pfeilmarkierung Typ II herstellen. Losen Schmutz von zu markierender Fläche entfernen.
Markierungszeichen = Pfeil geradeaus
Pfeilzeichen ohne Vormarkierung
Länge = 5m
Markierungsstoffart = Kaltplastikmasse zum Aufbrennen
Mit groben Nachstreumitteln
Verkehrsklasse = P6
Überrollbarkeitsklasse T3
Markierung auf Asphaltbeton
Menge: 1,000 St

**03.16 Demarkierung**
Markierung auf Wunsch des AG mittels Feinfräße oder durch einen Wasserhochdruckstrahl entfernen.

Position beinhaltet Längs- und Quermarkierungen sowie Pfeile, Buchstaben, Ziffern und Piktogramm aus Plastikmasse oder Farbmarkierung.
Abgerechnet wird die entfernte markierte Fläche, bzw. bei Buchstaben o.ä. die Fläche des kleinsten umschließenden Rechtecks.
Markierungsabfall aufnehmen und der Verwertung nach Wahl des AN zuführen.
Menge: 20,000 m²

### Titel 04 B9 / Ecke Am Rhein

**04.1 Wochenend- und Arbeiten außerhalb der Regelarbeitszeit**
Ausführung von Straßenmarkierungsarbeiten einschließlich aller Nebenleistungen an Wochenenden (Samstag und Sonntag) sowie außerhalb der üblichen Arbeitszeiten (Nacharbeit).

Die Leistung umfasst sämtliche Mehraufwendungen, die durch Arbeiten außerhalb der Regelarbeitszeit entstehen, insbesondere:

Personalkosten einschließlich Zuschläge
organisatorischer Mehraufwand
ggf. verlängerte Vorhaltezeiten von Geräten und Verkehrssicherung
Anpassung der Bauabläufe

Die Arbeiten sind entsprechend den Vorgaben der Baubeschreibung sowie in Abstimmung mit dem Auftraggeber durchzuführen.

Sämtliche durch Wochenend- und Randzeitenarbeit entstehenden Mehrkosten sind mit dieser Position abgegolten. Weitere Zuschläge oder zusätzliche Vergütungen hierfür werden nicht gewährt.

Die Position ist nur für die tatsächlich angeordneten bzw. abgestimmten Arbeiten außerhalb der Regelarbeitszeit anzusetzen.
Menge: 1,000 St

**04.2 Baustelleneinrichtung**
*** Pauschalposition
Einrichtung, Abbau und Vorhaltung der Baustelleneinrichtung.
Transport aller Maschinen und Materialien, die zur vertragsmäßigen Durchführung der Markierungsleistung erforderlich sind.
Menge: 1,000 psch

**04.3 Kurzzeitige Vollsperrung einzelner Fahrtrichtungen (Minutensperrung)**
Herstellen und Räumen einer kurzfristigen Verkehrssicherung zur Sperrung einzelner Fahrstreifen bzw. Fahrtrichtungen für Arbeiten in besonders kritischen Bereichen unter laufendem Verkehr gemäß verkehrsrechtlicher Anordnung.

Diese Position ist ausschließlich für sehr kurzfristige Eingriffe im Bauablauf vorgesehen, bei denen der Verkehr für wenige Minuten angehalten und der Arbeitsbereich vollständig gesichert wird.

Die Absicherung erfolgt insbesondere durch:
- Absperrschranken
- rote Warnleuchten
- Verkehrszeichen VZ 250 (Verbot für Fahrzeuge aller Art)
- Einsatz von geeignetem Sicherungspersonal zur Information der Verkehrsteilnehmenden

Die Sperrungen sind auf das absolut notwendige Maß zu beschränken und dürfen nur für die Dauer der unmittelbaren Ausführung (in der Regel wenige Minuten) erfolgen.

Eine Umleitungsbeschilderung ist nicht erforderlich und nicht Bestandteil dieser Leistung.

Die Durchführung erfolgt unter besonderer Beachtung der Verkehrssicherheit sowie in enger Abstimmung mit dem Auftraggeber.

Die Erstellung der Verkehrszeichenpläne sowie die Beantragung und Einholung der verkehrsrechtlichen Anordnung sind Bestandteil dieser Position.
Sämtliche hierfür entstehenden Kosten sind in den Einheitspreis einzukalkulieren.

Diese Position wird ausschließlich auf Anweisung des Auftraggebers eingesetzt.
Menge: 2,000 St

**04.4 Verkehrssicherung Wanderbaustelle**
*** Pauschalposition
Verkehrssicherung für Arbeiten unter Teilsperrung (Wanderbaustelle) herstellen, vorhalten und räumen:

Liefern, Aufbauen, Vorhalten, Umsetzen und Abbauen der vollständigen Verkehrssicherung für Straßenmarkierungsarbeiten unter Teilsperrung als Wanderbaustelle gemäß verkehrsrechtlicher Anordnung.

Die Verkehrssicherung ist entsprechend den geltenden Regelwerken (insbesondere RSA und ZTV-SA) auszuführen und während der gesamten Bauzeit zu unterhalten, regelmäßig zu kontrollieren und bei Bedarf anzupassen.

Die Leistung umfasst insbesondere:
- Einrichtung und Betrieb einer Wanderbaustelle
- Verkehrsführung unter Aufrechterhaltung des Verkehrs
- Aufstellen, Umsetzen und Vorhalten aller erforderlichen Verkehrszeichen, Leitbaken, Absperreinrichtungen und fahrbaren Absperrtafeln
- Sicherstellung der Verkehrssicherheit für alle Verkehrsteilnehmer
- Durchführung regelmäßiger Kontrollen und Wartung der Verkehrssicherung

Die Erstellung der Verkehrszeichenpläne sowie die Beantragung und Einholung der verkehrsrechtlichen Anordnung sind Bestandteil dieser Position.
Sämtliche hierfür anfallenden Kosten sind in den Einheitspreis einzukalkulieren.

Die Abstimmung mit dem Auftraggeber sowie die Umsetzung entsprechend der verkehrsrechtlichen Anordnung sind Bestandteil der Leistung.
Menge: 1,000 psch

**04.5 Vormarkierung herstellen**
Vormarkierung für alle Strichmarkierungen in Silber herstellen.
Dazugehörige Fläche sofern erforderlich reinigen und zur Markierung vorbereiten.
Abgerechnet wird nach Meter der Vormarkierung
Menge: 200,000 m

**04.6 Fußgänger Furt 12 cm breit**
Quermarkierung Typ II herstellen. Losen Schmutz von zu markierender Fläche entfernen.
Abgerechnet wird der markierte Strich
Strich ohne Vormarkierung
Strichbreite = 12 cm
Strich / Lücke: 50 cm / 20 cm
Markierungsstoffart = thermoplastische Dickschicht Markierung
Typ II als Glattstrich
Mit groben Nachstreumitteln.
Verkehrsklasse = P6
Überrollbarkeitsklasse T3
Markierung auf Asphaltbeton.
Menge: 30,000 m

**04.7 Haltelinie**
Quermarkierung Typ II herstellen. Losen Schmutz von zu markierender Fläche entfernen.
Abgerechnet wird der markierte Strich
Strich ohne Vormarkierung
Strichbreite = 50 cm durchgehend
Markierungsstoffart = thermoplastische Dickschicht Markierung
Typ II als Glattstrich
Mit groben Nachstreumitteln
Verkehrsklasse = P 6
Überrollbarkeitsklasse T3
Markierung auf Asphaltbeton
Menge: 25,000 m

**04.8 Schmalstrich 12 cm, Strich / Lücke (1:1)**
Längsmarkierung Typ II herstellen.
Losen Schmutz von zu markierender Fläche entfernen.
Abgerechnet wird der markierte Strich
Strich ohne Vormarkierung
Strichbreite = 12 cm
Strich / Lücke: 1:1
Markierungsstoffart = thermoplastische Dickschicht Markierung
Typ II als Glattstrich
Mit groben Nachstreumitteln.
Verkehrsklasse = P 6
Überrollbarkeitsklasse T3
Markierung auf Asphaltbeton
Menge: 75,000 m

**04.9 Schmalstrich 12 cm, durchgehend**
Längsmarkierung Typ II einschl. evtl. Sperrflächenumrandung herstellen. Losen Schmutz von zu markierender Fläche entfernen.
Abgerechnet wird der markierte Strich
Strich ohne Vormarkierung
Strichbreite = 12 cm durchgehend
Markierungsstoffart = thermoplastische Dickschicht Markierung
Typ II als Glattstrich
Mit groben Nachstreumitteln.
Verkehrsklasse = P6
Überrollbarkeitsklasse T3
Markierung auf Asphaltbeton
Menge: 80,000 m

**04.10 Mischpfeil**
Mischpfeilmarkierung Typ II herstellen. Losen Schmutz von zu markierender Fläche entfernen.
Markierungszeichen = Mischpfeil (geradeaus und eine Abiegerichtung)
Pfeilzeichen ohne Vormarkierung
Länge = 5 m
Markierungsstoffart = Kaltplastikmasse zum Aufbrennen
Mit groben Nachstreumitteln
Verkehrsklasse = P6
Überrollbarkeitsklasse T3
Markierung auf Asphaltbeton
Menge: 2,000 St

**04.11 Abbiegepfeil**
Pfeilmarkierung Typ II herstellen. Losen Schmutz von zu markierender Fläche entfernen.
Markierungszeichen = Abbiegepfeil (rechts oder links)
Pfeilzeichen ohne Vormarkierung
Länge = 5 m
Markierungsstoffart = Kaltplastikmasse zum Aufbrennen
Mit groben Nachstreumitteln
Verkehrsklasse = P6
Überrollbarkeitsklasse T3
Markierung auf Asphaltbeton
Menge: 2,000 St

**04.12 Geradeauspfeil 5 m**
Pfeilmarkierung Typ II herstellen. Losen Schmutz von zu markierender Fläche entfernen.
Markierungszeichen = Pfeil geradeaus
Pfeilzeichen ohne Vormarkierung
Länge = 5m
Markierungsstoffart = Kaltplastikmasse zum Aufbrennen
Mit groben Nachstreumitteln
Verkehrsklasse = P6
Überrollbarkeitsklasse T3
Markierung auf Asphaltbeton
Menge: 4,000 St

**04.13 Demarkierung**
Markierung auf Wunsch des AG mittels Feinfräße oder durch einen Wasserhochdruckstrahl entfernen.

Position beinhaltet Längs- und Quermarkierungen sowie Pfeile, Buchstaben, Ziffern und Piktogramm aus Plastikmasse oder Farbmarkierung.
Abgerechnet wird die entfernte markierte Fläche, bzw. bei Buchstaben o.ä. die Fläche des kleinsten umschließenden Rechtecks.
Markierungsabfall aufnehmen und der Verwertung nach Wahl des AN zuführen.
Menge: 20,000 m²

### Titel 05 Ludwigstraße / Ecke Pfauentorstraße

**05.1 Baustelleneinrichtung**
*** Pauschalposition
Einrichtung, Abbau und Vorhaltung der Baustelleneinrichtung.
Transport aller Maschinen und Materialien, die zur vertragsmäßigen Durchführung der Markierungsleistung erforderlich sind.
Menge: 1,000 psch

**05.2 Kurzzeitige Vollsperrung einzelner Fahrtrichtungen (Minutensperrung)**
Herstellen und Räumen einer kurzfristigen Verkehrssicherung zur Sperrung einzelner Fahrstreifen bzw. Fahrtrichtungen für Arbeiten in besonders kritischen Bereichen unter laufendem Verkehr gemäß verkehrsrechtlicher Anordnung.

Diese Position ist ausschließlich für sehr kurzfristige Eingriffe im Bauablauf vorgesehen, bei denen der Verkehr für wenige Minuten angehalten und der Arbeitsbereich vollständig gesichert wird.

Die Absicherung erfolgt insbesondere durch:
- Absperrschranken
- rote Warnleuchten
- Verkehrszeichen VZ 250 (Verbot für Fahrzeuge aller Art)
- Einsatz von geeignetem Sicherungspersonal zur Information der Verkehrsteilnehmenden

Die Sperrungen sind auf das absolut notwendige Maß zu beschränken und dürfen nur für die Dauer der unmittelbaren Ausführung (in der Regel wenige Minuten) erfolgen.

Eine Umleitungsbeschilderung ist nicht erforderlich und nicht Bestandteil dieser Leistung.

Die Durchführung erfolgt unter besonderer Beachtung der Verkehrssicherheit sowie in enger Abstimmung mit dem Auftraggeber.

Die Erstellung der Verkehrszeichenpläne sowie die Beantragung und Einholung der verkehrsrechtlichen Anordnung sind Bestandteil dieser Position.
Sämtliche hierfür entstehenden Kosten sind in den Einheitspreis einzukalkulieren.

Diese Position wird ausschließlich auf Anweisung des Auftraggebers eingesetzt.
Menge: 2,000 St

**05.3 Verkehrssicherung Wanderbaustelle**
*** Pauschalposition
Verkehrssicherung für Arbeiten unter Teilsperrung (Wanderbaustelle) herstellen, vorhalten und räumen:

Liefern, Aufbauen, Vorhalten, Umsetzen und Abbauen der vollständigen Verkehrssicherung für Straßenmarkierungsarbeiten unter Teilsperrung als Wanderbaustelle gemäß verkehrsrechtlicher Anordnung.

Die Verkehrssicherung ist entsprechend den geltenden Regelwerken (insbesondere RSA und ZTV-SA) auszuführen und während der gesamten Bauzeit zu unterhalten, regelmäßig zu kontrollieren und bei Bedarf anzupassen.

Die Leistung umfasst insbesondere:
- Einrichtung und Betrieb einer Wanderbaustelle
- Verkehrsführung unter Aufrechterhaltung des Verkehrs
- Aufstellen, Umsetzen und Vorhalten aller erforderlichen Verkehrszeichen, Leitbaken, Absperreinrichtungen und fahrbaren Absperrtafeln
- Sicherstellung der Verkehrssicherheit für alle Verkehrsteilnehmer
- Durchführung regelmäßiger Kontrollen und Wartung der Verkehrssicherung

Die Erstellung der Verkehrszeichenpläne sowie die Beantragung und Einholung der verkehrsrechtlichen Anordnung sind Bestandteil dieser Position.
Sämtliche hierfür anfallenden Kosten sind in den Einheitspreis einzukalkulieren.

Die Abstimmung mit dem Auftraggeber sowie die Umsetzung entsprechend der verkehrsrechtlichen Anordnung sind Bestandteil der Leistung.
Menge: 1,000 psch

**05.4 Vormarkierung herstellen**
Vormarkierung für alle Strichmarkierungen in Silber herstellen.
Dazugehörige Fläche sofern erforderlich reinigen und zur Markierung vorbereiten.
Abgerechnet wird nach Meter der Vormarkierung
Menge: 500,000 m

**05.5 Breitstrich 25 cm, Sperrfläche**
Längsmarkierung Typ II herstellen. Losen Schmutz von zu markierender Fläche entfernen.
Abgerechnet wir der markierte Strich.
Markierung Sperrfläche
Strich ohne Vormarkierung
Strichbreite = 25 cm durchgehend
Markierungsstoffart = thermoplastische Dickschicht Markierung
Typ II als Glattstrich
Mit groben Nachstreumitteln
Verkehrsklasse = P6
Überrollbarkeitsklasse T3
Markierung auf Asphaltbeton
Menge: 100,000 m

**05.6 Haltelinie**
Quermarkierung Typ II herstellen. Losen Schmutz von zu markierender Fläche entfernen.
Abgerechnet wird der markierte Strich
Strich ohne Vormarkierung
Strichbreite = 50 cm durchgehend
Markierungsstoffart = thermoplastische Dickschicht Markierung
Typ II als Glattstrich
Mit groben Nachstreumitteln
Verkehrsklasse = P 6
Überrollbarkeitsklasse T3
Markierung auf Asphaltbeton
Menge: 30,000 m

**05.7 Fußgänger Furt 12 cm breit**
Quermarkierung Typ II herstellen. Losen Schmutz von zu markierender Fläche entfernen.
Abgerechnet wird der markierte Strich
Strich ohne Vormarkierung
Strichbreite = 12 cm
Strich / Lücke: 50 cm / 20 cm
Markierungsstoffart = thermoplastische Dickschicht Markierung
Typ II als Glattstrich
Mit groben Nachstreumitteln.
Verkehrsklasse = P6
Überrollbarkeitsklasse T3
Markierung auf Asphaltbeton.
Menge: 40,000 m

**05.8 Breitstrich 25 cm, Strich / Lücke (1:1)**
Längsmarkierung Typ II herstellen. Losen Schmutz von zu markierender Fläche entfernen.
Abgerechnet wird der markierte Strich.
Strich ohne Vormarkierung.
Strichbreite = 25 cm, unterbrochen
Strich / Lücke: 1:1
Markierungsstoffart = thermoplastische Dickschicht Markierung
Typ II als Glattstrich
Mit groben Nachstreumitteln
Verkehrsklasse = P6
Überrollbarkeitsklasse T3
Markierung auf Asphaltbeton
Menge: 35,000 m

**05.9 Schmalstrich 12 cm, Strich / Lücke (1:1)**
Längsmarkierung Typ II herstellen.
Losen Schmutz von zu markierender Fläche entfernen.
Abgerechnet wird der markierte Strich
Strich ohne Vormarkierung
Strichbreite = 12 cm
Strich / Lücke: 1:1
Markierungsstoffart = thermoplastische Dickschicht Markierung
Typ II als Glattstrich
Mit groben Nachstreumitteln.
Verkehrsklasse = P 6
Überrollbarkeitsklasse T3
Markierung auf Asphaltbeton
Menge: 160,000 m

**05.10 Schmalstrich 12 cm, durchgehend**
Längsmarkierung Typ II einschl. evtl. Sperrflächenumrandung herstellen. Losen Schmutz von zu markierender Fläche entfernen.
Abgerechnet wird der markierte Strich
Strich ohne Vormarkierung
Strichbreite = 12 cm durchgehend
Markierungsstoffart = thermoplastische Dickschicht Markierung
Typ II als Glattstrich
Mit groben Nachstreumitteln.
Verkehrsklasse = P6
Überrollbarkeitsklasse T3
Markierung auf Asphaltbeton
Menge: 370,000 m

**05.11 Abbiegepfeil**
Pfeilmarkierung Typ II herstellen. Losen Schmutz von zu markierender Fläche entfernen.
Markierungszeichen = Abbiegepfeil (rechts oder links)
Pfeilzeichen ohne Vormarkierung
Länge = 5 m
Markierungsstoffart = Kaltplastikmasse zum Aufbrennen
Mit groben Nachstreumitteln
Verkehrsklasse = P6
Überrollbarkeitsklasse T3
Markierung auf Asphaltbeton
Menge: 6,000 St

**05.12 Geradeauspfeil 5 m**
Pfeilmarkierung Typ II herstellen. Losen Schmutz von zu markierender Fläche entfernen.
Markierungszeichen = Pfeil geradeaus
Pfeilzeichen ohne Vormarkierung
Länge = 5m
Markierungsstoffart = Kaltplastikmasse zum Aufbrennen
Mit groben Nachstreumitteln
Verkehrsklasse = P6
Überrollbarkeitsklasse T3
Markierung auf Asphaltbeton
Menge: 1,000 St

**05.13 Demarkierung**
Markierung auf Wunsch des AG mittels Feinfräße oder durch einen Wasserhochdruckstrahl entfernen.

Position beinhaltet Längs- und Quermarkierungen sowie Pfeile, Buchstaben, Ziffern und Piktogramm aus Plastikmasse oder Farbmarkierung.
Abgerechnet wird die entfernte markierte Fläche, bzw. bei Buchstaben o.ä. die Fläche des kleinsten umschließenden Rechtecks.
Markierungsabfall aufnehmen und der Verwertung nach Wahl des AN zuführen.
Menge: 20,000 m²

### Titel 06 Kolpingstraße

**06.1 Samstagsarbeit**
Ausführung von Straßenmarkierungsarbeiten einschließlich aller Nebenleistungen an Samstagen.

Die Leistung umfasst sämtliche Mehraufwendungen, die durch Arbeiten am Samstag entstehen, insbesondere:

Personalkosten einschließlich tariflicher Zuschläge
organisatorischer Mehraufwand
ggf. verlängerte Vorhaltezeiten von Geräten und Verkehrssicherung
Anpassung der Bauabläufe

Die Arbeiten sind entsprechend den Vorgaben der Baubeschreibung sowie in Abstimmung mit dem Auftraggeber durchzuführen.

Sämtliche durch Samstagsarbeit entstehenden Mehrkosten sind mit dieser Position abgegolten. Weitere Zuschläge oder zusätzliche Vergütungen hierfür werden nicht gewährt.

Die Position ist nur für tatsächlich angeordnete bzw. abgestimmte Arbeiten an Samstagen anzusetzen.
Menge: 1,000 St

**06.2 Baustelleneinrichtung**
*** Pauschalposition
Einrichtung, Abbau und Vorhaltung der Baustelleneinrichtung.
Transport aller Maschinen und Materialien, die zur vertragsmäßigen Durchführung der Markierungsleistung erforderlich sind.
Menge: 1,000 psch

**06.3 Kurzzeitige Vollsperrung einzelner Fahrtrichtungen (Minutensperrung)**
Herstellen und Räumen einer kurzfristigen Verkehrssicherung zur Sperrung einzelner Fahrstreifen bzw. Fahrtrichtungen für Arbeiten in besonders kritischen Bereichen unter laufendem Verkehr gemäß verkehrsrechtlicher Anordnung.

Diese Position ist ausschließlich für sehr kurzfristige Eingriffe im Bauablauf vorgesehen, bei denen der Verkehr für wenige Minuten angehalten und der Arbeitsbereich vollständig gesichert wird.

Die Absicherung erfolgt insbesondere durch:
- Absperrschranken
- rote Warnleuchten
- Verkehrszeichen VZ 250 (Verbot für Fahrzeuge aller Art)
- Einsatz von geeignetem Sicherungspersonal zur Information der Verkehrsteilnehmenden

Die Sperrungen sind auf das absolut notwendige Maß zu beschränken und dürfen nur für die Dauer der unmittelbaren Ausführung (in der Regel wenige Minuten) erfolgen.

Eine Umleitungsbeschilderung ist nicht erforderlich und nicht Bestandteil dieser Leistung.

Die Durchführung erfolgt unter besonderer Beachtung der Verkehrssicherheit sowie in enger Abstimmung mit dem Auftraggeber.

Die Erstellung der Verkehrszeichenpläne sowie die Beantragung und Einholung der verkehrsrechtlichen Anordnung sind Bestandteil dieser Position.
Sämtliche hierfür entstehenden Kosten sind in den Einheitspreis einzukalkulieren.

Diese Position wird ausschließlich auf Anweisung des Auftraggebers eingesetzt.
Menge: 2,000 St

**06.4 Verkehrssicherung Wanderbaustelle**
*** Pauschalposition
Verkehrssicherung für Arbeiten unter Teilsperrung (Wanderbaustelle) herstellen, vorhalten und räumen:

Liefern, Aufbauen, Vorhalten, Umsetzen und Abbauen der vollständigen Verkehrssicherung für Straßenmarkierungsarbeiten unter Teilsperrung als Wanderbaustelle gemäß verkehrsrechtlicher Anordnung.

Die Verkehrssicherung ist entsprechend den geltenden Regelwerken (insbesondere RSA und ZTV-SA) auszuführen und während der gesamten Bauzeit zu unterhalten, regelmäßig zu kontrollieren und bei Bedarf anzupassen.

Die Leistung umfasst insbesondere:
- Einrichtung und Betrieb einer Wanderbaustelle
- Verkehrsführung unter Aufrechterhaltung des Verkehrs
- Aufstellen, Umsetzen und Vorhalten aller erforderlichen Verkehrszeichen, Leitbaken, Absperreinrichtungen und fahrbaren Absperrtafeln
- Sicherstellung der Verkehrssicherheit für alle Verkehrsteilnehmer
- Durchführung regelmäßiger Kontrollen und Wartung der Verkehrssicherung

Die Erstellung der Verkehrszeichenpläne sowie die Beantragung und Einholung der verkehrsrechtlichen Anordnung sind Bestandteil dieser Position.
Sämtliche hierfür anfallenden Kosten sind in den Einheitspreis einzukalkulieren.

Die Abstimmung mit dem Auftraggeber sowie die Umsetzung entsprechend der verkehrsrechtlichen Anordnung sind Bestandteil der Leistung.
Menge: 1,000 psch

**06.5 Vormarkierung herstellen**
Vormarkierung für alle Strichmarkierungen in Silber herstellen.
Dazugehörige Fläche sofern erforderlich reinigen und zur Markierung vorbereiten.
Abgerechnet wird nach Meter der Vormarkierung
Menge: 500,000 m

**06.6 Zebrastreifen**
Längsmarkierung Typ II für Zebrastreifen herstellen. Losen Schmutz von zu markierender Fläche entfernen.
Abgerechnet wird der markierte Strich.
Strich ohne Vormarkierung
Strichbreite = 50 cm durchgehend
Markierungsstoffart = thermoplastische Dickschicht Markierung
Typ II als Glattstrich
Mit groben Nachstreumitteln
Verkehrsklasse = P6
Überrollbarkeitsklasse T3
Markierung auf Asphaltbeton
Menge: 28,000 m

**06.7 Wartelinie**
Quermarkierung Typ II herstellen. Losen Schmutz von zu markierender Fläche entfernen.
Abgerechnet wird der markierte Strich
Strich ohne Vormarkierung
Strichbreite = 50 cm
Strich / Lücke: 50 cm / 25 cm
Markierungsstoffart = thermoplastische Dickschicht Markierung
Typ II als Glattstrich
Mit groben Nachstreumitteln
Verkehrsklasse = P6
Überrollbarkeitsklasse T3
Markierung auf Asphaltbeton
Menge: 3,000 m

**06.8 Mischpfeil**
Mischpfeilmarkierung Typ II herstellen. Losen Schmutz von zu markierender Fläche entfernen.
Markierungszeichen = Mischpfeil (geradeaus und eine Abiegerichtung)
Pfeilzeichen ohne Vormarkierung
Länge = 5 m
Markierungsstoffart = Kaltplastikmasse zum Aufbrennen
Mit groben Nachstreumitteln
Verkehrsklasse = P6
Überrollbarkeitsklasse T3
Markierung auf Asphaltbeton
Menge: 1,000 St

**06.9 Breitstrich 25 cm, Strich / Lücke (1:1)**
Längsmarkierung Typ II herstellen. Losen Schmutz von zu markierender Fläche entfernen.
Abgerechnet wird der markierte Strich.
Strich ohne Vormarkierung.
Strichbreite = 25 cm, unterbrochen
Strich / Lücke: 1:1
Markierungsstoffart = thermoplastische Dickschicht Markierung
Typ II als Glattstrich
Mit groben Nachstreumitteln
Verkehrsklasse = P6
Überrollbarkeitsklasse T3
Markierung auf Asphaltbeton
Menge: 30,000 m

**06.10 Schmalstrich 12 cm, Strich / Lücke (1:1)**
Längsmarkierung Typ II herstellen.
Losen Schmutz von zu markierender Fläche entfernen.
Abgerechnet wird der markierte Strich
Strich ohne Vormarkierung
Strichbreite = 12 cm
Strich / Lücke: 1:1
Markierungsstoffart = thermoplastische Dickschicht Markierung
Typ II als Glattstrich
Mit groben Nachstreumitteln.
Verkehrsklasse = P 6
Überrollbarkeitsklasse T3
Markierung auf Asphaltbeton
Menge: 45,000 m

**06.11 Schmalstrich 12 cm, durchgehend**
Längsmarkierung Typ II einschl. evtl. Sperrflächenumrandung herstellen. Losen Schmutz von zu markierender Fläche entfernen.
Abgerechnet wird der markierte Strich
Strich ohne Vormarkierung
Strichbreite = 12 cm durchgehend
Markierungsstoffart = thermoplastische Dickschicht Markierung
Typ II als Glattstrich
Mit groben Nachstreumitteln.
Verkehrsklasse = P6
Überrollbarkeitsklasse T3
Markierung auf Asphaltbeton
Menge: 380,000 m

**06.12 Abbiegepfeil**
Pfeilmarkierung Typ II herstellen. Losen Schmutz von zu markierender Fläche entfernen.
Markierungszeichen = Abbiegepfeil (rechts oder links)
Pfeilzeichen ohne Vormarkierung
Länge = 5 m
Markierungsstoffart = Kaltplastikmasse zum Aufbrennen
Mit groben Nachstreumitteln
Verkehrsklasse = P6
Überrollbarkeitsklasse T3
Markierung auf Asphaltbeton
Menge: 3,000 St

**06.13 Geradeauspfeil 5 m**
Pfeilmarkierung Typ II herstellen. Losen Schmutz von zu markierender Fläche entfernen.
Markierungszeichen = Pfeil geradeaus
Pfeilzeichen ohne Vormarkierung
Länge = 5m
Markierungsstoffart = Kaltplastikmasse zum Aufbrennen
Mit groben Nachstreumitteln
Verkehrsklasse = P6
Überrollbarkeitsklasse T3
Markierung auf Asphaltbeton
Menge: 3,000 St

**06.14 Demarkierung**
Markierung auf Wunsch des AG mittels Feinfräße oder durch einen Wasserhochdruckstrahl entfernen.

Position beinhaltet Längs- und Quermarkierungen sowie Pfeile, Buchstaben, Ziffern und Piktogramm aus Plastikmasse oder Farbmarkierung.
Abgerechnet wird die entfernte markierte Fläche, bzw. bei Buchstaben o.ä. die Fläche des kleinsten umschließenden Rechtecks.
Markierungsabfall aufnehmen und der Verwertung nach Wahl des AN zuführen.
Menge: 20,000 m²
